# RV Beprobung, Analyse, Einstufung Bodenaushub
Angebotsaufforderung (GAEB DA XML 3.2, DA83)
Projekt: BA14955
Währung: EUR
Auftraggeber: REWAG Regensburger Energie- und, Wasserversorgung AG & Co KG, Greflingerstraße 26, 93055 Regensburg, Telefon 0941 601-0, Fax 0941 601-2550
Erstellt mit: FUTURA, FUTURA Version 5.9.0.334, 12.10.2026

## RV Beprobung, Analyse, Einstufung Bodenaushub

### 01 Probennahme

**01.0010 An- und Abfahrt zur Probenahme**
Katalog-Nr. FU11.052480
An- und Abfahrtspauschale zur Probenahme innerhalb des Versorgungsgebietes.
Menge: 300,000 psch

**01.0020 Probenahme an Haufwerk nach LAGA PN98**
Katalog-Nr. FU11.037640
Probenahme an Haufwerk nach LAGA PN98 als Grundposition pauschal bis zu einer Haufwerksgröße von 500m³.
Menge: 350,000 st

**01.0030 Zuschlag Probenahme je weitere MP**
Katalog-Nr. FU11.052660
Zuschlagsposition zur Grundposition. Probenahme je weitere notwendige Mischprobe aufgrund einer Haufwerksgröße > 500m³.
Menge: 150,000 St

**01.0040 Probenahme Asphalt aus Container LAGA PN98**
Katalog-Nr. FU11.039010
Probenahme Asphalt aus Container pauschal zur Herstellung von zwei Mischproben Inkl. aller notwendigen Probevorbreitungen wie Backenbrecher etc.

Bei einer notwendigen Mischprobenanzahl >2 wird diese Position anteilig berechnet.
Menge: 15,000 st

**01.0050 Entnahme einer Wasserprobe**
Katalog-Nr. FU11.045590
Menge: 2,000 St

**01.0060 Aushubüberwachung Tagessatz**
Katalog-Nr. FU11.047560
Tagessatz Dipl.-Ing. (univ.), Dipl.-Geol., M. Eng. u. ä. für qualifizierte Aushubbegleitung inklusive Probenahme Sohle und Wände Aushubbereich. Inklusive An- und Abfahrt im Versorgungsgebiet.
Menge: 3,000 Tage

### 02 Analytik

*Hinweis: Vorbemerkung Analytik*
Sämtliche notwendige Vorbereitungen der Mischproben zur Analytik sind die Einheitspreise der Leistungspositionen einzurechnen.

**02.0010 Analytik gem. EPP, Anl.2 & 3, Tab. 1 & 2**
Katalog-Nr. FU11.037660
Analytik gemäß Eckpunktepapier zur Verfüllung von Gruben und Brüchen. Analytik für Werte in Eluat und im Feststoff. Analytik pro Laborprobe
Menge: 730,000 st

**02.0020 Analytik gem. DepV, TAb 2 Spalte 5 mit TOC und Glühverlust**
Katalog-Nr. FU11.037670
Analytik gemäß Deponieverordnung. Analytik pro Laborprobe
Menge: 280,000 st

**02.0030 Analytik LAGA M20,1997, Tab. II 1.2-2 und 1.2-3, Feststoff und Eluat**
Katalog-Nr. FU11.052490
Analytik gem. LAGA Boden M20,1997, Tab. II 1.2-2 und 1.2-3, Feststoff und Eluat, Analytik pro Laborprobe
Menge: 1,000 St

**02.0040 Analytik gem. EBV Tab. 3 BM-0**
Katalog-Nr. FU11.052500
Analytik gem. EBV Tab3. für Bodenmaterial BM-0, Schüttelversuch 2:1, Analytik pro Laborprobe
Menge: 1,000 St

**02.0050 Analytik gem. EBV Tab. 3 BM-0***
Katalog-Nr. FU11.052510
Analytik gem. EBV Tab.3 für Bodenmaterial BM-0*, Schüttelversuch 2:1, Analytik pro Laborprobe
Menge: 10,000 St

**02.0060 Analytik gem. EBV Tab. 3 BM-F0***
Katalog-Nr. FU11.052520
Analytik gem. EBV Tab.3 für Bodenmaterial  BM-F0*, Schüttelversuch 2:1, Analytik pro Laborprobe
Menge: 1,000 St

**02.0070 Analytik gem. EBV Tab. 3 BM-F1-F3**
Katalog-Nr. FU11.052530
Analytik gem. EBV für Bodenmaterial BM-F1-F3, Schüttelversuch 2:1, Analytik pro Laborprobe
Menge: 1,000 St

**02.0080 Zuschlag für Analytik gem. EBV für Säulenkurztest**
Katalog-Nr. FU11.052540
Zuschlag für Analytik gem. EBV für zusätzliche Aufwendungen für den Säulenkurztest, Zuschlag pro Laborprobe
Menge: 1,000 St

**02.0090 Analytik Einzelpar. Brennwert im Feststoff**
Katalog-Nr. FU11.052560
Analytik Einzelparameter Brennwert im Feststoff, Analytik pro Laborprobe
Menge: 1,000 St

**02.0100 Analytik Einzelpar. Perkolationsprüfung im Eluat**
Katalog-Nr. FU11.052570
Analytik Einzelparameter Perkolationsprüfung im Eluat, Analytik pro Laborprobe
Menge: 1,000 St

**02.0110 Analytik Einzelpar. Antimon-Überschreitung im Eluat**
Katalog-Nr. FU11.052580
Analytik Einzelparameter Antimon-Überschreitung im Eluat (Fußnote 16 DepV), Analytik pro Laborprobe
Menge: 1,000 St

**02.0120 Analytik Einzelpar. MKW im Feststoff**
Katalog-Nr. FU11.052590
Analytik für Werte im Feststoff. Analytik pro Laborprobe
Menge: 240,000 St

**02.0130 Analytik Einzelpar. MKW im Eluat**
Katalog-Nr. FU11.052600
Analytik für Werte im Eluat. Analytik pro Laborprobe
Menge: 15,000 St

**02.0140 Analytik Einzelpar. Schwermetalle im Feststoff**
Katalog-Nr. FU11.052610
Analytik von Schwermetallen (Arsen, Blei, Cadmium, Chrom gesamt, Kupfer, Nickel, Quecksiber, Zink) inkl. Aufschluss. Analytik für Werte im Feststoff. Analytik pro Laborprobe
Menge: 290,000 St

**02.0150 Analytik Einzelpar. Schwermetalle im Eluat**
Katalog-Nr. FU11.052620
Analytik von Schwermetallen (Arsen, Blei, Cadmium, Chrom gesamt, Kupfer, Nickel, Quecksiber, Zink) inkl. Aufschluss. Analytik für Werte im Eluat. Analytik pro Laborprobe.
Menge: 85,000 St

**02.0160 Analytik Einzelpar. PCB (Kongenere nach DIN51527) im Feststoff**
Katalog-Nr. FU11.052630
Analytik für Werte im Feststoff. Analytik pro Laborprobe.
Menge: 10,000 St

**02.0170 Analytik Einzelpar. Summe PAK nach EPA im Feststoff**
Katalog-Nr. FU11.052640
Analytik für Werte im Feststoff. Analytik pro Laborprobe.
Menge: 800,000 St

**02.0180 Analytik Einzelpar. Summe PAK nach EPA im Eluat**
Katalog-Nr. FU11.052650
Analytik für Werte im Eluat. Analytik pro Laborprobe.
Menge: 1,000 St

**02.0190 Analytik Einzelpar. TOC im Feststoff**
Katalog-Nr. FU11.047620
Analytik Einzelparameter TOC im Feststoff
Analytik pro Laborprobe
Menge: 18,000 st

**02.0200 Analytik Einzelpar. DOC im Eluat**
Katalog-Nr. FU11.047630
Analytik Einzelparameter DOC im Eluat
Analytik pro Laborprobe
Menge: 1,000 st

**02.0210 Analytik Einzelparameter Phenolindex im Eluat**
Katalog-Nr. FU11.047640
Analytik Einzelparameter Phenolindex im Eluat
Analytik pro Laborprobe.
Menge: 1,000 st

**02.0220 Analytik Einzelpar. Atmungsaktivität im Feststoff**
Katalog-Nr. FU11.052550
Analytik Einzelparameter Atmungsaktivität im Feststoff, Analytik pro Laborprobe
Menge: 1,000 St

**02.0230 Analytik Einzelpar. Sulfat (S04)**
Katalog-Nr. FU11.054180
DIN ISO 15923-1 : 2014-07
Menge: 1,000 St

**02.0240 Analytik Einzelpar. Extrahierbare lipophile Stoffe**
Katalog-Nr. FU11.054150
Methode LAGA KW/04 : 2019-09
Menge: 10,000 St

**02.0250 Analytik Einzelpar. Cyanide ges.inkl. Eluat DIN EN 12457-4**
Katalog-Nr. FU11.054140
inkl. pH, LF
Methode
DIN EN ISO 14403-2 : 2012-10
Menge: 1,000 St

**02.0260 Analytik Asphalt gem. Asphaltmerkblatt Nr. 3.4/1 Anhang**
Katalog-Nr. FU11.047570
Analytik gemäß Asphaltmerkblatt Nr. 3.4/1 Anhang 1. PAK nach EPA. Analytik pro Laborprobe
Menge: 30,000 st

**02.0270 Analytik einer Wasserprobe**
Katalog-Nr. FU11.047650
Untersuchung einer Wasserprobe auf die Parameter PAK, MKW, PCB, Cyanide, 8 Schwermetalle und chem. Sauerstoffbedarf (CSB)
Menge: 4,000 st

### 03 Dokumentation

**03.0010 Doku inkl. Probenahmeprotokoll**
Katalog-Nr. FU11.037680
Dokumentation inkl. Probenahmeprotokoll, Skizze von Sektoreneinteilung des Haufwerks, Laboranalyse, Einstufung in Belastungsklasse, Fotos; Dokumentation pro untersuchten Haufwerk.
Dokumentation aus o.g. Unterlagen als eine Pdf-Datei digital übermitteln.
Menge: 350,000 st

**03.0020 Doku Asphalt inkl. Probenahmeprotokoll**
Katalog-Nr. FU11.039030
Dokumentation Asphalt inkl. Probenahmeprotokoll, Laboranalyse, Einstufung in
Belastungsklasse, Fotos, Lageplan, Dokumentation pro untersuchten Haufwerk.
Dokumentation aus o.g. unterlagen als eine PDF-Datei digital übermitteln.
Menge: 15,000 st

**03.0030 Doku Wasser inkl. Probenahmeprotokoll**
Katalog-Nr. FU11.047670
Dokumentation Wasser inkl. Probenahmeprotokoll, Laboranalyse, Einstufung in
Belastungsklasse, Fotos, Lageplan, Dokumentation pro untersuchten Haufwerk.
Dokumentation aus o.g. unterlagen als eine PDF-Datei digital übermitteln.
Menge: 2,000 st
